# K51 Irmtraut L299
Angebotsaufforderung (GAEB DA XML 3.2, DA83)
Projekt: A14-26-0021
Währung: EUR
Vergabeart: Öffentliche Ausschreibung
Eröffnung: 01.09.2026 11:00:00
Ende der Zuschlagsfrist: 18.09.2026
Auftraggeber: LBM Diez, Lanedsbetrieb Mobilität Diez, Giethestraße 9, 65582 Diez, Telefon 06432/92006-0, E-Mail lbm@lbm-diez.rlp.de
Erstellt mit: GXML Toolbox V3.3 R20210630, iTWO_64 V12.0.618, 10.08.2026

## 01-K K51 Irmtraut L299
Datum: 10.08.2026

### Abschnitt 00 Leistungen zu Lasten des Landes

#### Unterabschnitt 00.01 Baubüro

**00.01.0001 Baubüro für AG auf- und abbauen Fläche 15 m2*Stahlschrank Zuf+Platz Wahl AN*Platz für 2 PKW**
*** Pauschalposition
StL-Nr. 1910132210100011
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 15 m2 (ohne Flure und Toiletten) mit 1
Arbeitsplatz.
Aktenschrank aus Stahlblech, Breite mind. 0,80 m, Höhe
mind. 1,80 m, mit hitzedämmender Auskleidung, Feuerfestigkeitsklasse F 30.
Zufahrt und Platzbefestigung nach Wahl des AN ausführen.
Einstellplatz für 2 PKW.
Menge: 1,000 Psch
Leistungsbereichkatalog: 101

**00.01.0002 Baubüro für AG vorhalten**
StL-Nr. 19101327
Baubüro für den AG mit allen Einrichtungen vor- und
unterhalten. Ver- und Entsorgung sicherstellen. Baubüro
heizen. 2 mal wöchentlich reinigen. Zufahrt und befestigte Plätze unterhalten. Teilzeiten nach Tagen werden
zu 1/30 des Einheitspreises vergütet.
Menge: 1,500 Mt
Leistungsbereichkatalog: 101

#### Unterabschnitt 00.02 Kontrollprüfungen

**00.02.0001 Belastungsfahrzeug bereitstellen**
StL-Nr. 19101707
Belastungsfahrzeug als Gegengewicht (z.B. ausreichend
beladener Lkw) für Plattendruckversuch bei Kontrollprüfungen bereitstellen.
Menge: 3,000 h
Leistungsbereichkatalog: 101

**00.02.0002 Probegefäß liefern 10-l-Blecheimer*Mithilfe Kprüf.**
StL-Nr. 1910171211
Probegefäß zur Aufnahme von Baustoffproben, für Kontrollprüfungen und für Rückstellproben des AG liefern.
Probegefäß = sauberer 10-l-Blecheimer mit dicht schließendem Deckel.
Mithilfe bei der Probennahme im Baubereich nach Angaben
des AG.
Menge: 2,000 St
Leistungsbereichkatalog: 101

#### Unterabschnitt 00.03 Sicherheits- und Gesundheitsschutz

**00.03.0001 Vorankündigung erstellen**
*** Pauschalposition
StL-Nr. 19101508
Vorankündigung gemäß Baustellenverordnung erstellen und
spätestens zwei Wochen vor Einrichten der Baustelle der
zuständigen Behörde übermitteln. Vorankündigung sichtbar und witterungsgeschützt auf der Baustelle aushängen. Bei erheblichen Änderungen während der Bauzeit
anpassen.
Menge: 1,000 Psch
Leistungsbereichkatalog: 101

**00.03.0002 SiGe-Plan erstellen**
*** Pauschalposition
StL-Nr. 19101513
Sicherheits- und Gesundheitsschutzplan (SiGe-Plan) nach
RAB 31 erstellen und mit dem Sicherheits- und Gesundheitsschutzkoordinator dieser und weiterer berührter
Baustellen abstimmen. Bei erheblichen Änderungen in der
Ausführung des Bauvorhabens anpassen. Den SiGe-Plan für
jeden Beschäftigten einsehbar auf der Baustelle vorhalten.
Menge: 1,000 Psch
Leistungsbereichkatalog: 101

**00.03.0003 SiGe-Koordinator stellen.**
*** Pauschalposition
StL-Nr. 19101528
Sicherheits- und Gesundheitsschutzkoordinator während
der Ausführung des Bauvorhabens nach RAB 30 und Unterlagen des AG stellen.
Menge: 1,000 Psch
Leistungsbereichkatalog: 101

#### Unterabschnitt 00.04 Absteckung Straßenbau

**00.04.0001 Abschnüren/Absteckung**
*** Pauschalposition
Die Baustrecke ist von Seiten des AG nicht vermessen und überplant.
Für die nachfolgend beschriebenen Ziele, muss der AN nach eigenem Ermessen den Alt-Bestand messtechnisch aufnehmen und eine Absteckung für die neuen Bauleistungen durchführen.
Die Erneuerung der Verkehrsanlagen richtet sich ohne wesentliche Änderungen an dem Bestand.

Gesamtstrecke
von Station 0+508 bis Station 1+453
Baulänge 945 m

Entwässerung

        - Durchlässe (Quer- und Längsdurchlässe)
        - Mulden

Im Gesamten ist die vorhandene Querneigung zu erfassen und zu überarbeiten / Korrigieren, ebenso kleinere Unebenheiten in Längsrichtung. Im Wesentlichen müssen die Punkte: Fahrbahnentwässerung, Fahrdynamik, Längs- und Querebenheit berücksichtigt werden. Ebenso die Absteckung für Wegeangleichungen, Durchlässe, Mulden etc. herstellen.
  Die Leistung wird pauschal vergütet und gilt inkl. Material-, Geräte- und Personalkosten und der ggf. erforderlichen Verkehrssicherung hierfür.
Menge: 1,000 Psch

### Abschnitt 01 Straßenbauarbeiten

#### Unterabschnitt 01.01 Baustelleneinrichtung

**01.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**01.01.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Unterabschnitt 01.02 Verkehrssicherung

*Hinweis: Verkehrssicherung gemäß Verkehrskonzept*

**01.02.0001 Verkehrssich. läng. Dauer aufbauen Arb.st.u. Uml.str*Verk.konzept AG*Anordnung Unt. AG**
*** Pauschalposition
StL-Nr. 2110510532999199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Vorhandene Verkehrsschilder 'auf der Umleitungsstrecke und im Baustellenbereich überprüfen und ggf. für die Dauer der Verkehrssicherung, mit zugelassener Auskreuzvorrichtung, außer Kraft und wieder in Kraft setzen.
Kontrollen und deren Dokumentation für die gesamte Arbeitsstellensicherung gemäß ZTV-SA werden gesondert vergütet.'

Länge des Arbeitsbereiches 'Baubereich der L299
von  NK 54 14 266 Station ca. 0+508
nach NK 54 14 268 Station ca. 1+453

Einschließlich Absperrung bzw. Sicherung der angrenzenden Straßen/Wege/ Grundstücke, die im gesamten Baustellenbereich einmünden.
  - Gemeindestraßen
  - Kreisstraßen
  - Landesstraßen
  - Wirtschaftswege'

Für Verkehrsführungsphase 'Umleitung gemäß Verkehrskonzept.'

Verkehrsrechtliche Anordnung nach Unterlagen des AG
einholen und zugehörige Unterlagen erstellen. Erforderliche Ortsbesichtigungen zur Erstellung der Planunterlagen für die verkehrsrechtliche Anordnung durchführen.
Anfallende Gebühren 'siehe Baubeschreibung

Für die Kontrollen ist auf der Baustelle durch den AN
ein stationär befestigter, abschließbarer Briefkasten
mit Schlitzeinwurf nach Angaben des AG aufzuhängen und
vorzuhalten. Der Briefkasten, einschließlich zwei
Briefkastenschlüssel,ist dem AG zu Beginn der
Verkehrssicherung zu übergeben und wird zum Ende der
Verkehrssicherung wieder zurück übergeben.

Die Verkehrssicherung ist mindestens zwei Tage
vor in Betriebnahme entwertet aufzustellen
und anschließend mit dem MSM Leiter, oder
stellvertretenden MSM Leiter, der Baufirma und der
Polizei abzunehmen.

Die Pauschale gilt für alle Leistungen des gesamten LV`s im Baubereich'
Menge: 1,000 Psch
Leistungsbereichkatalog: 105

**01.02.0002 Verkehrssich. läng. Dauer abbauen Verk.konzept AG**
*** Pauschalposition
StL-Nr. 211051202999
Verkehrssicherung an Arbeitsstellen längerer Dauer abbauen. Vorübergehende Verkehrssicherungsmaßnahmen
durchführen. Vorübergehende Markierung entfernen,
transportable Lichtsignalanlage, bauliches Leitelement,
mobile Stauwarnanlage, LED-Anzeigetafel und transportable Schutzeinrichtung abbauen werden gesondert
vergütet.
Nach Verkehrskonzept des AG.
Vorhandene Verkehrsschilder 'auf der Umleitungsstrecke und im Baustellenbereich wieder in Kraft setzen.'

Länge des Arbeitsbereiches 'Baubereich der L299
von  NK 54 14 266 Station ca. 0+508
nach NK 54 14 268 Station ca. 1+453

Einschließlich Absperrung bzw. Sicherung der angrenzenden Straßen/Wege/ Grundstücke, die im gesamten Baustellenbereich einmünden.
  - Gemeindestraßen
  - Kreisstraßen
  - Landesstraßen
  - Wirtschaftswege'

Für Verkehrsführungsphase 'Umleitung gemäß Verkehrskonzept.'
Menge: 1,000 Psch
Leistungsbereichkatalog: 105

**01.02.0003 Verkehrssich. läng. Dauer vorhalten**
StL-Nr. 2110511099
Verkehrssicherung längerer Dauer vorhalten, warten, instand setzen und betreiben. Vorübergehende Verkehrssicherungsmaßnahmen durchführen. Die Kontrolle der Verkehrssicherung wird gesondert vergütet.
Verkehrssicherung der OZ '01.02.0010
Verkehrssicherung gemäß Verkehrkonzept'

Für Verkehrsführungsphase 'Umleitung gemäß Verkehrskonzept.'
Menge: 45,000 d
Leistungsbereichkatalog: 105

**01.02.0004 Kontrolle der Arbeitsstellensicher.**
Kontrolle der Verkehrssicherung an Arbeitsstellen und der eingerichteten Umleitungsstrecke einschließlich temporärer Verkehrsschilder, vorübergehender Markierungen,  baulicher Leitelemente und transportabler Schutzeinrichtungen gem. ZTV-SA durchführen. Die Kontrolle ist unmittelbar nach deren Durchführung zu erfassen und zu dokumentieren.

Verkehrssicherung der OZ '01.02.0010 Verkehrssicherung gemäß Verkehrkonzept'

Für Verkehrsführungsphase 'Umleitung gemäß Verkehrskonzept.'

Der in der verkehrsrechtlichen Anordnung benannte
Verantwortliche oder dessen Beauftragter muss bei
Arbeitsstellen von längerer Dauer mindestens zweimal
täglich (bei Tagesanbruch und nach Eintritt der Dunkelheit), an arbeitsfreien Tagen mindestens einmal
täglich sowie zusätzlich unverzüglich nach einem
Unwetter oder Sturm die Arbeitsstelle u.
Umleitunsstrecke kontrollieren. Der Zeitpunkt der
Kontrolle sowie die durchgeführten Wartungsarbeiten
sind auf dem vorgegebenen Formblatt des AG´s zu
dokumentieren.

Kontrolle durch schriftliche Dokumentation der vom
Landesbetrieb Mobilität Diez erstellten Formblätter.
Das zu verwendende Formblatt für die o.g. Dokumentation wird dem AN mit der notwendigen verkehrsbeschränkenden
Anordnung übersandt.

Gleichzeitig eingerichtete Verkehrsführungen werden nur einmal abgerechnet. Die Dokumentation der Kontrolle ist direkt vom AN in 1-facher Form vor Ort auf der
Baustelle in den hierfür vorgehaltenen Briefkasten
einzuwerfen.
Menge: 45,000 d

**01.02.0005 Baustellenverkehr Dritter**
*** Pauschalposition
Mehraufwendungen Baustellenverkehr Dritter

Im Baubereich der K51, ist es notwendig trotz Sperrung, die Zufahrt für folgende Gewerbetreibende zu ermöglichen.

        - Anwohner/ Anlieger
        - Gewerbetreibende
        - Land- und Forstwirtschaft

Sämtliche Mehraufwendungen / Behinderungen werden in dieser Pauschale vergütet.

Hierfür muss der betroffene Baustellenbereich mittels angemessener technischer sicherheitsrelevanter Aufwendungen hergestellt sein. (z.B. Ebenheit, Anrampungen, Baken, etc.)
Für die Anrampungen sind Zufahrten bis 5 m Breite zu kalkulieren.
Herstellen und Beseitigen der Anrampungen mit geeignetem Materialnach Wahl des AN.

Einschließlich Anpassung für Zwischenbauzustände (Fräsarbeiten, Aufbrucharbeiten, Rinnen- Bordarbeiten, etc.). Absicherung von Schächten / Schiebern etc. mit Baken ist einzurechnen.
Besondere Sperrzeiten (z.B. Asphaltarbeiten) sind rechtzeitig mit den Anliegern abzustimmen.

Zu kalkulieren sind im Wesentlichen Arbeitsunterbrechungen, Einteilung / Änderung der Leistungen bzw. Arbeitsfolgen mit Folgekosten, Schutzeinrichtungen, prov. Herrichten der Durchfahrt, in diesem Zusammenhang entstehende Lohn-, Geräte- und Vorhaltekosten während der unmittelbaren Bauzeit in diesem Bereich.

Einzurechnen ist auch das Verfahren der Müllbehälter,
gelbe Säcke, Altpapier, Sperrmüll zu einer, ggfls. zwei
Sammelstellen je Bauabschnitt für die Dauer der Bauarbeiten. Einschließlich Beschriftung und Entfernen
der Beschriftung der Müllbehälter.
(Anlieger und Gewerbetreibende)

Einzurechnen ist die entsprechend notwendige Ausführung in Bauabschnitten.
Menge: 1,000 Psch

*Hinweis: Halbseitige Sperrung für nachrangige Arbeiten*
Halbseitige Sperrung für nachrangige Arbeiten innerhalb des Baufelds und der Umleitungsstrecke
        - Asphalteinbau (Fertiger umsetzen)

**01.02.0006 Transportable Lichtsignalanlage**
Transportable Lichtsignalanlage (LSA) einschl. der dazugehörigen CI/5 Beschilderung für Engstelle
einschließlich Energieversorgung aufbauen, in Betrieb
nehmen und abbauen.

Vorhalten, Kontrolle, Wartung, Instandsetzung und Betreiben werden gesondert vergütet.

Vorübergehende Verkehrssicherungsmaßnahmen durchführen.
70 v.H. des Preises werden nach betriebsfertigem Aufbau, der Rest nach Abbau vergütet.

Nach RSA, Regelplan 'CI/5'

Vorhandene Verkehrsschilder 'Im Baustellenbereich überprüfen und ggf. für die Dauer der Verkehrssicherung, mit zugelassener Auskreuzvorrichtung, außer Kraft und wieder in Kraft setzen.'

Verkehrsrechtliche Anordnung nach Unterlagen des AG
einholen und zugehörige Unterlagen erstellen. Erforderliche Ortsbesichtigungen zur Erstellung der Planunterlagen für die verkehrsrechtliche Anordnung durchführen.
Anfallende Gebühren 'siehe Baubeschreibung'

LSA Typ C (2-Phasen Ampel)
Verkehrsabhängige Steuerung.
Energieversorgung nach Wahl des AN.
Verbindung nach Wahl des AN.
Verkehrsführungsphase:
- Für nachrangige Arbeiten innerhalb des Baufelds (K51 und L299) und der Umleitungsstrecke. max. Sperrlänge: ca. 250 m

Mehrmaliges Umsetzen/Anpassen für die jeweiligen Bauabschnitte ist mit einzukalkulieren.
Menge: 2,000 St
Leistungsbereichkatalog: 105

**01.02.0007 Verkehrssich. läng. Dauer vorhalten**
StL-Nr. 2110511090
Verkehrssicherung längerer Dauer vorhalten, warten, instand setzen und betreiben. Vorübergehende Verkehrssicherungsmaßnahmen durchführen. Die Kontrolle der Verkehrssicherung wird gesondert vergütet.
Verkehrssicherung der OZ '01.02.0010 Verkehrssicherung nach RSA, Rgelplan CI/5
Für nachrangige Arbeiten innerhalb des Baufelds und der Umleitungsstrecke.'
Menge: 15,000 d
Leistungsbereichkatalog: 105

**01.02.0008 Kontrolle d. Verkehrss. an Arb.st.**
Kontrolle der Verkehrssicherung an Arbeitsstellen und der eingerichteten Umleitungsstrecke einschließlich temporärer Verkehrsschilder, vorübergehender Markierungen, transportabler Lichtsignalanlagen, baulicher Leitelemente und transportabler Schutzeinrichtungen gem. ZTV-SA durchführen. Die Kontrolle ist unmittelbar nach deren Durchführung zu erfassen und zu dokumentieren.

Verkehrssicherung der OZ '01.02.0010 Verkehrssicherung nach RSA, Rgelplan CI/5
Für nachrangige Arbeiten innerhalb des Baufelds und der Umleitungsstrecke.'

Der in der verkehrsrechtlichen Anordnung benannte
Verantwortliche oder dessen Beauftragter muss bei
Arbeitsstellen von längerer Dauer mindestens zweimal
täglich (bei Tagesanbruch und nach Eintritt der Dunkelheit), an arbeitsfreien Tagen mindestens einmal
täglich sowie zusätzlich unverzüglich nach einem
Unwetter oder Sturm die Arbeitsstelle u.
Umleitunsstrecke kontrollieren. Der Zeitpunkt der
Kontrolle sowie die durchgeführten Wartungsarbeiten
sind auf dem vorgegebenen Formblatt des AG´s zu
dokumentieren.

Kontrolle durch schriftliche Dokumentation der vom
Landesbetrieb Mobilität Diez erstellten Formblätter.
Das zu verwendende Formblatt für die o.g. Dokumentation wird dem AN mit der notwendigen verkehrsbeschränkenden
Anordnung übersandt.

Gleichzeitig eingerichtete Verkehrsführungen werden nur einmal abgerechnet. Die Dokumentation der Kontrolle ist direkt vom AN in 1-facher Form vor Ort auf der
Baustelle in den hierfür vorgehaltenen Briefkasten
einzuwerfen.
Menge: 15,000 d

**01.02.0009 Bankette nacharbeiten**
Bankette im Bereich der Umleitungsstrecke profilgerecht
nacharbeiten.

Vorhandene Bankette abschnittsweise auf einer Breite
bis 1,00 m schälen. Bankett bis ca. 15 cm unterhalb der
bestehenden Fahrbahndecke abschälen.
Aushub innerhalb der Baustelle nach Angaben des AG
einbauen und verdichten (auch Streifen und Zwickel;
Auffüllbereich alte Mulde, Bankett, Böschungen etc.).
Mittlere Länge des Förderweges bis 2,00 km. Evtl.
notwendig werdendes Zwischenlagern im Baustellenbereich
ist mit einzurechnen.

Nach dem Schälen der vorhandenen Bankette,
Schotterrasen mit Mineralstoffen und Oberboden
herstellen. Flächen vorbereiten. Mineralstoffe liefern
und profilgerecht einbauen, mit Oberboden verfüllen,
einrütteln und verdichten. Tragfähigkeit nach
Unterlagen des AG. Einbau 3 cm unter Fahrbahnrand.
Mineralstoffe =gebr. Naturgestein 0/32 mm
Mineralstoffe (80 Vol.v.H) und Oberboden (20 Vol.v.H.)
im Mischer. Dicke der verdichteten Schicht 15 cm
Oberboden liefern Saatgut 15 g/m2 einstreuen. Saatgut
für "Landschaftsrasen Standard mit Kräutern" nach RSM
7.1.2. Fläche mit krümeligem Oberboden flächendeckend
abstreuen und andrücken.
Menge: 100,000 m

*Hinweis: Aufstellen oder Ändern zusätzlicher Schilder*
Aufstellen oder Ändern zusätzlicher Schilder, die nach Aufstellen bzw. Einrichten der Verkehrssicherung angeordnet und separat/ nachträglich aufgestellt werden müssen

**01.02.0010 Absp.g.,Warneinr. aufb.,abb.u.vorh.*Folie Klasse RA2 über 7 b. 14 Tage**
Absperrgerät oder Warneinrichtung betriebsfertig aufbauen, vorhalten, warten, instand setzen, betreiben
und abbauen. Vorübergehende Verkehrssicherungsmaßnahmen
durchführen. Die Kontrolle wird gesondert vergütet.
Absperrgerät oder Warneinrichtung = Absperrbock/-schranke incl. Beleuchtung und VZ 250
Mit retroreflektierender Folie Klasse RA2.
Einsatzzeit gesamte Bauzeit.
Aufstellvorrichtung nach Wahl des AN aufstellen.
Menge: 5,000 St
Leistungsbereichkatalog: 105

**01.02.0011 Verkehrsschild aufb., abb., vorh. Ronde,Dreie.Quad.*Größe 2 Typ RA2 Höhe 2,00 m**
StL-Nr. 2110520812209399
Verkehrsschild aufbauen, vorhalten, warten, instand
setzen und abbauen. Aufstellvorrichtung nach statischen
Erfordernissen. Vorübergehende Verkehrssicherungsmaßnahmen durchführen. Die Kontrolle wird gesondert
vergütet.
Verkehrsschild = Ronde, Dreieck, Quadrat.
Größe 2.
Retroreflektierend mit Folie Klasse RA2.
Aufstellvorrichtung 'nach Wahl des AN aufstellen.'

Aufstellhöhe über der Verkehrsfläche = 2,00 m.
Einsatzzeit 'gesamte Bauzeit'
Menge: 5,000 St
Leistungsbereichkatalog: 105

**01.02.0012 Verkehrslenkungst. aufb.,abb.,vorh.*Typ RA2*Höhe 2,00 m**
StL-Nr. 21105233920929
Verkehrslenkungstafel aufbauen, vorhalten, warten, instand setzen und abbauen. Aufstellvorrichtung nach statischen Erfordernissen. Vorübergehende Verkehrssicherungsmaßnahmen durchführen. Die Kontrolle wird gesondert vergütet.
Verkehrslenkungstafel 'Vorwegweistafel VZ 458 1600*1250 mm einschließlich Beschriftung nach Angabe des AG. Schriftgröße 140 mm'

Retroreflektierend mit Folie Klasse RA2.
Aufstellvorrichtung 'nach Wahl des AN'

Aufstellhöhe über der Verkehrsfläche = 2,00 m.
Einsatzzeit 'gesamte Bauzeit'
Menge: 2,000 St
Leistungsbereichkatalog: 105

**01.02.0013 Verkehrsschild verändern*Höhe bis 2,00 m a./i.Kraft setzen**
StL-Nr. 211052109139
Vorhandenes Verkehrsschild verändern, vorhalten, warten
und instand setzen. Vorübergehende Verkehrssicherungsmaßnahmen durchführen. Die Kontrolle wird gesondert
vergütet.
Verkehrsschild 'nach Unterlagen des AG'

Neben der Fahrbahn. Aufstellhöhe bis 2,00 m.
Verkehrsschild berührungslos außer Kraft und wieder in
Kraft setzen.
Verkehrsschild außer Kraft setzen mit 'amtlicher
zugelassener Auskreuzvorrichtung.'
Menge: 5,000 St
Leistungsbereichkatalog: 105

#### Unterabschnitt 01.03 Asphaltarbeiten

**01.03.0001 Bauliche Anlage abbrechen ohne Sprengen Anl.freil./Bst.AN**
StL-Nr. 24106053991920
Bauliche Anlage abbrechen. Anlage nach Unterlagen des
AG. Abrechnung nach Volumen des umbauten Raumes
der abzubrechenden Anlage.
Anlage 'Hindernisse im Straßenkörper, Betonreste, Blockstufen, etc. nach Ang. des AG'

Anlage aus 'Stahlbeton, Beton, Mauerwerk, Metall etc.'

Ohne Sprengen.
Abbruch bis '1,5 m unter Planum.'

Bauliche Anlage freilegen. Baugrube nach Abbruch mit
mit Baustoff nach Unterlagen des AG verfüllen und verdichten. Baustoff liefern. Einbaudokumentation nach
Unterlagen des AG übergeben.
Menge: 5,000 m3
Leistungsbereichkatalog: 106

*Hinweis: Asphaltbefestigung trennen*

**01.03.0002 Asphaltbefestigung trennen*schneiden**
StL-Nr. 231130389109
Asphaltbefestigung geradlinig trennen.
Bereich 'Bauanfang und Bauende sowie Wirtschaftswege und Zwickel

Einschließlich abstemmen des abgeschnittenen Asphaltstreifens und reinigen der Fuge.
Material von der Baustelle entfernen und einer Verwertung nach Wahl des AN zuführen.
Material ist nicht für die Zugabe im Heißmischverfahren geeignet.'

Trennen durch Schneiden.
Dicke der Asphaltbefestigung '10 bis 20 cm'
Menge: 150,000 m
Leistungsbereichkatalog: 113

*Hinweis: Bituminöse Befestigung aufnehmen*
Bituminöse Befestigung aufnehmen in Vollausbaubereichen
        - Bauanfang
        - Bauende

**01.03.0003 Bituminöse Befestigung aufn.**
Bituminöse Befestigung nach Wahl des AN Aufbrechen oder Fräsen und aufnehmen.
Dicke der bituminösen Befestigung von 15 - 20 cm

Material in Eigentum des AN übernehmen und von der
Baustelle entfernen und einer Wiederverwertung zuführen.
Sämtl. Erschwernisse für das getrennte aufnehmen der
Menge: 500,000 m2

*Hinweis: Unterlage reinigen*

**01.03.0004 Unterlage reinigen*lose Teile aufn.**
StL-Nr. 231130589109
Unterlage reinigen. Anfallendes Kehrgut nach Wahl des
AN verwerten.
Unterlage 'Asphaltbefestigung, vorhandene, neu eingebaute und gefräste Asphaltflächen

- von ca. Station 0+508 bis ca. Station 1+453'

Lose Bestandteile von Schadstellen aufnehmen.
Reinigungsgerät 'nach Wahl des AN, abgestimmt auf den
Verschmutzungsgrad. Die Unterlage muss ausreichend
sauber sein, um im Zusammenhang mit dem Ansprühen der
Bitumenemulsion einen ausreichenden Schichtverbund zu
gewährleisten.
Diese Position kommt nur in Zusammenhang mit der OZ
"Bitumenemulsion aufsprühen" zur Ausführung.'
Menge: 11350,000 m2
Leistungsbereichkatalog: 113

*Hinweis: Bitumenemulsion aufsprühen*

**01.03.0005 Bitumenemulsion aufsprühen manuell*C40B5-S*Menge 300 g/m2**
StL-Nr. 23113063992239
Bitumenemulsion zur Herstellung des Schichtenverbundes
aufsprühen.
Auf Verkehrsflächen 'der K51'

Unterlage '= Asphaltbefestigung, gefräst, auf den
Bestand und auf frisch bzw. neu eingebauten
Asphaltflächen;
Ausführung in Teilflächen manuell, in der Hauptfahrbahn
mit Rampenspritzgerät.'

Ausführung in Teilflächen manuell.
Bindemittel = C40B5-S.
Bindemittelmenge = 300 g/m2.
Vor Einbau 'Asphaltschichten'
Menge: 12620,000 m2
Leistungsbereichkatalog: 113

*Hinweis: Asphalttragschicht Freie Strecke*
Freie Strecke

**01.03.0006 Asphalttragsch. aus AC 22 T N herst Bk1,8-Bk0,3 Bitumen 70/100*Kalksteinfüller mit Beschicker**
StL-Nr. 23113153191101
Asphalttragschicht aus Asphalttragschichtmischgut
AC 22 T N herstellen. Anlieferung des Asphaltmischguts
in thermoisolierten Transportbehältern.
In Verkehrsflächen der Belastungsklassen Bk1,8 bis
Bk0,3.
Einbau 'im Hocheinbau als vollständiger Profilausgleich;
Einbaudicke: mindestens 8 cm, meist 8-12 cm
Einbaubreite: i.M. 6,00 m ohne Mittelnaht'

Bindemittel = 70/100.
Fremdfüller = Kalksteinfüller.
Einbau mit Beschicker.
Menge: 1620,000 t
Leistungsbereichkatalog: 113

*Hinweis: Asphalttragschicht Freie Strecke Vollausbaubereich*
Freie Strecke Vollausbaubereich

Höhengleicher Anschluss an Bestand am Bauanfang und Bauende

**01.03.0007 Asphalttragsch. aus AC 32 T N herst Bk1,8-Bk0,3 Bitumen 70/100*Kalksteinfüller mit Beschicker**
StL-Nr. 23113143191101
Asphalttragschicht aus Asphalttragschichtmischgut
AC 32 T N herstellen. Anlieferung des Asphaltmischguts
in thermoisolierten Transportbehältern.
In Verkehrsflächen der Belastungsklassen Bk1,8 bis
Bk0,3.
Einbau 'Vollausbau; Einbaumenge 350kg/m²'

Bindemittel = 70/100.
Fremdfüller = Kalksteinfüller.
Einbau mit Beschicker.
Menge: 260,000 t
Leistungsbereichkatalog: 113

*Hinweis: Asphaltdeckschicht Freie Strecke*

**01.03.0008 Asphaltdecksch. aus AC 11 D S herst**
StL-Nr. 2311331899999909
Asphaltdeckschicht aus Asphaltbeton für Asphaltdeckschichten AC 11 D S herstellen. Anlieferung des
Asphaltmischguts in thermoisolierten
Transportbehältern.
In Verkehrsflächen 'der Belastungsklasse Bk 0,3 bis Bk 1,8'

Einbau 'Menge 100kg/m2'

Bindemittel '50/70'

Grobe Gesteinskörnung '= Kategorie C 90/1 mit einem 30%igen Anteil zugelassener Aufhellungsgesteine aus alpiner Moräne.'

Grobe Gesteinskörnung = Kategorie PSV '51.'

Fremdfüller '= Kalksteinmehl und einem Anteil von 1,5% M.-% Calciumhydroxid bezogen auf das Gesteinskörnungsgemisch'

Einbau 'maschinell, an freien Rändern sind mit einer Neigung 2:1 abzuschrägen und anzudrücken.
Anlieferung des Asphaltmischguts in thermoisolierten Transportbehältern, Einbau mit Beschicker ohne Mittelnaht.'
Menge: 5900,000 m2
Leistungsbereichkatalog: 113

**01.03.0009 Abstumpfungsmaßnahme durchführen*Gestein wie Decke Menge 1 kg/m2*maschinell**
StL-Nr. 231139529111
Abstumpfungsmaßnahme zur Erhöhung der Anfangsgriffigkeit durch gleichmäßiges Aufbringen und Einwalzen von
Abstreukörnung durchführen. Nicht gebundene Abstreukörnung aufnehmen und nach Wahl des AN verwerten.
Abstreukörnung 'leicht bituminierte Lieferkörnung 1/3 mm oder 2/3 mm'

Aus Gestein wie grobe Gesteinskörnung in Asphaltdeckschicht.
Abstreumenge = 1 kg/m2.
Maschinell abstreuen.
Menge: 5900,000 m2
Leistungsbereichkatalog: 113

*Hinweis: Kleinflächen*
Kleinflächen

- Wirtschaftswege
- Zwickel

**01.03.0010 Unterlage reinigen*lose Teile aufn.**
StL-Nr. 231130589109
Unterlage reinigen. Anfallendes Kehrgut nach Wahl des
AN verwerten.
Unterlage 'Asphaltbefestigung, vorhandene, neu eingebaute und gefräste Asphaltflächen

- Kleinflächen wie Wirtschaftswege, Zwickel, etc.'

Lose Bestandteile von Schadstellen aufnehmen.
Reinigungsgerät 'nach Wahl des AN, abgestimmt auf den
Verschmutzungsgrad. Die Unterlage muss ausreichend
sauber sein, um im Zusammenhang mit dem Ansprühen der
Bitumenemulsion einen ausreichenden Schichtverbund zu
gewährleisten.
Diese Position kommt nur in Zusammenhang mit der OZ
"Bitumenemulsion aufsprühen" zur Ausführung.'
Menge: 400,000 m2
Leistungsbereichkatalog: 113

**01.03.0011 Asphalttragsch. aus AC 32 T N herst Bk1,8-Bk0,3 Bitumen 70/100*Kalksteinfüller**
StL-Nr. 23113143191100
Asphalttragschicht aus Asphalttragschichtmischgut
AC 32 T N herstellen. Anlieferung des Asphaltmischguts
in thermoisolierten Transportbehältern.
In Verkehrsflächen der Belastungsklassen Bk1,8 bis
Bk0,3.
Einbau 'im Hocheinbau
Einbaudicke = ca. 8-15 cm'

Bindemittel = 70/100.
Fremdfüller = Kalksteinfüller.
Menge: 120,000 t
Leistungsbereichkatalog: 113

**01.03.0012 Asphaltdecksch. aus AC 8 D N herst. Bitumen 70/100*Aufhellung**
StL-Nr. 2311334899119909
Asphaltdeckschicht aus Asphaltbeton für Asphaltdeckschichten AC 8 D N herstellen. Anlieferung des
Asphaltmischguts in thermoisolierten
Transportbehältern.
In Verkehrsflächen 'der Belastungsklasse Bk 0,3 bis Bk 1,8'

Einbau 'Menge 90kg/m²'

Bindemittel = 70/100.
Grobe Gesteinskörnung mit Anteil und Art von Aufhellungsgestein nach Unterlagen des AG.
Grobe Gesteinskörnung = Kategorie PSV '51'

Fremdfüller '= Kalksteinmehl und einem Anteil von 1,5% M.-% Calciumhydroxid bezogen auf das Gesteinskörnungsgemisch'

Einbau 'an freien Rändern sind mit einer Neigung 2:1 abzuschrägen und anzudrücken.
Anlieferung des Asphaltmischguts in thermoisolierten Transportbehältern, ggf. Handeinbau, Naht herstellen'
Menge: 400,000 m2
Leistungsbereichkatalog: 113

**01.03.0013 Abstumpfungsmaßnahme durchführen*Gestein wie Decke Menge 1 kg/m2*maschinell**
StL-Nr. 231139529111
Abstumpfungsmaßnahme zur Erhöhung der Anfangsgriffigkeit durch gleichmäßiges Aufbringen und Einwalzen von
Abstreukörnung durchführen. Nicht gebundene Abstreukörnung aufnehmen und nach Wahl des AN verwerten.
Abstreukörnung 'leicht bituminierte Lieferkörnung 1/3 mm oder 2/3 mm'

Aus Gestein wie grobe Gesteinskörnung in Asphaltdeckschicht.
Abstreumenge = 1 kg/m2.
Maschinell abstreuen.
Menge: 400,000 m2
Leistungsbereichkatalog: 113

*Hinweis: Randabdichtung Asphaltflächen*

**01.03.0014 Randabdichtung herstellen**
StL-Nr. 231139220999
Flankenfläche des hochliegenden Randes der Asphaltschichten abdichten.
Abdichtung 'mit heiß zu verarbeitender bitumenhaltiger Masse zur Randabdichtung.
Bindemittel = 70/100.'

Herstellung 'in zwei Arbeitsgängen. Zusätzlich je
Ausführungsgang auf der horizontalen Fläche zwischen je
zwei Schichten in 10 cm Breite Bindemittel in einer
Menge von mindestens 150 g/m auftragen.'

Dicke der abzudichtenden Asphaltbefestigung 'bis 20.'
Menge: 945,000 m
Leistungsbereichkatalog: 113

*Hinweis: Trennfugen herstellen und Vergießen*
Fugen an den Anschlüssen am Bauanfang, -ende, der
Seitenstraßen u. Wirtschaftswegen, sowie an Übergängen von Bauwerken, Brücken.
Herstellung des Fugenspaltes nach Wahl des AN.

**01.03.0015 Anschluss a. Fuge m. Fugenm. herst.*Deckschicht Tiefe 40 mm*Breite 10 mm Fugenmasse N2**
StL-Nr. 2311391291061001
Anschluss als Fuge mit Fugenmasse herstellen.
Fuge 'Längs- und Querfuge im Bereich der Übergänge zum Bestand, Wirtschaftswegen und Seitenstraßen, Zufahrten und quer an den Anschlußnäthen am Bauende und -anfang herstellen und vergießen; Einmündungsbereich Mittelnaht'

In der Asphaltdeckschicht ausbilden.
Fugenspalttiefe = 40 mm.
Fugenspaltbreite = 10 mm.
Mit heiß verarbeitbarer Fugenmasse Typ N2, einschließlich zugehörigem und zuvor aufgetragenem Voranstrichmittel.
Menge: 200,000 m
Leistungsbereichkatalog: 113

#### Unterabschnitt 01.04 Erdbau

*Hinweis: Bankette*
schälen und profilieren

**01.04.0001 Bankett abtragen Bankett. Leitp.*Mit Veg.decke**
StL-Nr. 24112045992299
Bankett abtragen ggf. einschließlich Vegetationsdecke.
Breite 'i.M. 1,00 m entlang der K51 beidseitig'

Dicke 'ca. 8 - 10 cm'

Bankett mit Leitpfosten.
Ausbauen mit Vegetationsdecke.
Ausbaustoff 'btragen, profilgerecht lösen und fördern. Anfallendes Material einer zugelassenen Entsorgung zuführen'
Menge: 180,000 m3
Leistungsbereichkatalog: 112

**01.04.0002 Bankett profilgerecht herstellen Neben Fahrbahn*Baustoffgemisch URA+Einbaudoku*12 tief+ 6 hoch 3cm tiefer**
StL-Nr. 2411271212199119
Bankett gemäß ZTV E-StB profilgerecht herstellen.
Neben Verkehrsfläche Fahrbahn.
Baustoffgemisch gemäß ZTV E-StB.
Umweltrelevante Anforderungen beim Einsatz von Baustoffgemischen einschließlich Einbaudokumentation nach
Unterlagen des AG. Einbaudokumentation übergeben.
Breite 'i.M. 1,00 m'

Einbaudicke 'der verdichteten Schicht ca. 19 - 21 cm. Baustoffe liefern und einbauen. Einbau neben der Fahrbahn bzw. im Übergangsbereich zu den Wirtschaftswegen, im Bankettbereich, in unterschiedlichen Breiten.'

Querneigung 12 v.H. am tiefliegenden und 6 v.H. am
hochliegenden Fahrbahnrand.
Einbau 3 cm tiefer als Fahrbahnrand.
Verformungsmodul 'EV2 auf der Oberfläche mindestens 80MN/m2 - standfest'
Menge: 1890,000 m2
Leistungsbereichkatalog: 112

**01.04.0003 Nassansaat ausführen**
Nassansaat auf Rohbodenflächen und Flächen mit angedecktem Oberboden in Abstimmung mit AG ausführen.
Zuschlagsstoffe mit Wasser und Saatgut vermischen und
in gleichmäßiger Mischung halten.
Mischung in den erforderlichen Arbeitsgängen auf die
Flächen aufbringen.
Die nachfolgend festgelegten Mengen der Zuschlagsstoffe
beziehen sich jeweils auf 1m2 Fläche.
Flächen mit unterschiedlichen Neigungen auch in Mulden.
5 l Rindenhumus, teilkompostiert, Körnung 0 bis 20 mm,
ph-Wert min. 5, 100 g Zellulose, basis 40 v.H. absolut trocken. Bei Verwendung einer höheren Konzentration entsprechende Mindermenge.
Kleber aus kunststoff-Emulsion oder -Dispersion, 10g, bei konzentraten entsprechend weniger.
30 g NPK-Dünger 12-12-17, chloridfrei. Saatgut liefern.
Saatgutmenge 25-30 g/m2.
Saatgut für "Landschaftsrasen Standart ohne Kräuter"
nach RSM 7.1.1.
Angesäte Fläche gleichmäßig mit Stroh mulchen und das
Stroh verkleben.
Menge = 0,5 kg/m2 Stroh, gehäckselt.
Kleber = 50 g/m2 Bitumenemulsion.
Menge: 1890,000 m2

**01.04.0004 Mulden- und Grabenprofil wiederh.**
Mulde bzw. Graben und daran anschließende Böschungen profilgerecht wiederherstellen bzw. nachprofilieren
Menge: 1890,000 m
Leistungsbereichkatalog: 112

**01.04.0005 Muldenprofil wiederherstellen Aushub -0,25 m3/m*Räumgut seitlich**
StL-Nr. 241065032100
Mulde ausräumen und profilgerecht wiederherstellen.
Mittlere Aushubmenge über 0,10 bis 0,25 m3/m.
Räumgut seitlich einebnen.
Menge: 915,000 m
Leistungsbereichkatalog: 106

#### Unterabschnitt 01.05 Entwässerung

*Hinweis: Querdurchlässe*
Höhe Wasserwerk

**01.05.0001 Entwässerungsrohrleitung abbrechen Rohr DN ü.250-500*Ausb. verwerten**
StL-Nr. 24110305290901
Entwässerungsrohrleitung abbrechen. Entwässerungsrohrleitung liegt bis Oberkante Rohr frei. Erdarbeiten in
der verbliebenen Leitungszone ausführen. Offene Wasserhaltung bis zu einer Pumpenleistung von 10 m3 Fördermenge und 5,00 m Förderhöhe je Stunde und Haltung ausführen. Das Ausbauen von Schächten wird gesondert vergütet.
Rohr DN/ID über 250 bis 500.
Rohr 'aus Beton/Stahlbeton, Steinzeug, PVC, etc...'

Fließsohlentiefe 'bis 3,00 m'

Ausbaustoffe nach Wahl des AN verwerten.
Menge: 16,000 m
Leistungsbereichkatalog: 110

**01.05.0002 Leitungsgraben herstellen eing. verd. Boden*Tiefe bis 1,25 m*m.Verb./+10 m3 W. Abr. senkrecht**
StL-Nr. 2410820711919091
Leitungsgraben profilgerecht herstellen. Straßenaufbruch wird gesondert vergütet.
In eingebautem und verdichtetem Boden.
Grabentiefe bis 1,25 m.
Breite der Grabensohle '0,80 m bis 1,20 m'

Notwendigen Verbau entsprechend statischen und konstruktiven Erfordernissen herstellen, vorhalten und
entfernen. Offene Wasserhaltung bis zu einer Pumpenleistung von 10 m3 Fördermenge und 5,00 m Förderhöhe
je Stunde und Haltung ausführen.
Aushub 'profilgerecht lösen und fördern. In dieser OZ
ist das lageweise aufnehmen bzw. alle Mehraufwendungen
einzukalkulieren. Fehlenden Verfüllboden einbauen und verdichten wird gesondert vergütet.'

Zum Verfüllen nicht verwendeten Aushub 'fördern. Das
Separieren, Zwischenlagern, Transportieren und Ablagern
von Böden der unterschiedlichen LAGA-Belasstungsstufen
auf einer Deponie etc., wird gesondert vergütet
(Zulage).'

Abrechnung mit senkrechten Wänden. Grabenbreite
nach DIN 18 300 ohne Berücksichtigung eines Verbaus.
Menge: 25,000 m3
Leistungsbereichkatalog: 108

**01.05.0003 Kunststoffrohrleitung herstellen Rohr DN 400 Verb. Wahl AN*Bettung Typ 1 Ringst. SN 8**
StL-Nr. 2411033459119929
Entwässerungsleitung aus Kunststoffrohren nach statischen und konstruktiven Erfordernissen herstellen. An-
schluss an Schacht sowie Formstücke werden gesondert
vergütet.
Rohr DN/ID 400.
Rohr '= Verbundrohr aus PP/PE (innen glatt; mit einer Muffe pro Rohr) nach DIN 16961;
Rohr-Typ R2 UP gemäß DIN 4262-1'

Rohrverbindung nach Wahl des AN.
Bettung nach DIN EN 1610, Typ 1 herstellen. Boden für
Leitungszone liefern und einbauen.
Fließsohlentiefe 'bis 2,00 m'

Überdeckungshöhe 'bis 2,00 m'

Ringsteifigkeit SN 8 nach DIN EN ISO 9969.
Straßenverkehrslast 'SLW 60'
Menge: 16,000 m
Leistungsbereichkatalog: 110

**01.05.0004 Kunststoffrohr trennen**
Kunststoffrohrleitung quer trennen durch Schneiden.
Rohr DN 400
Menge: 1,000 St

**01.05.0005 Wildpflaster aus Naturstein hers.**
Wildpflaster aus Naturstein herstellen, Steine bruchrauh, verwitterungsbeständig, Aufsichtsfläche mind. 0,06 m2, mind. 15 cm dick. Erf. Erdarbeiten ausführen.

Ausführung an Ein- und Ausläufen der Rohrleitungen, das Rohr umhüllend. Breite ca. 0,80 m. Länge ca. 0,80 m vor und nach Rohrein- bzw. -auslauf, um Rohr herum ca. 0,80 m breit und ca. 0,80 m lang
Material Basalt.

Fugen max. 3 cm breit, mit Zementmörtel verfüllen und glätten.

Bettung aus Beton C 20/25, Dicke im verdichteten Zustand 15 cm und Rückenstütze rundum aus Beton
C 20/25, Breite 15 cm bis 5 cm unter OK Steine herstellen.

Sauberkeitsschicht herstellen, Dicke ca. 10 - 15 cm.
Material liefern.
Aushub fördern und der Verwertung nach Wahl des AN zuführen.
Menge: 3,000 m2

*Hinweis: Längsdurchlässe*
an Wirtschaftswegen

**01.05.0006 Entwässerungsrohrleitung abbrechen Rohr DN ü.250-500*Ausb. verwerten**
StL-Nr. 24110305290901
Entwässerungsrohrleitung abbrechen. Entwässerungsrohrleitung liegt bis Oberkante Rohr frei. Erdarbeiten in
der verbliebenen Leitungszone ausführen. Offene Wasserhaltung bis zu einer Pumpenleistung von 10 m3 Fördermenge und 5,00 m Förderhöhe je Stunde und Haltung ausführen. Das Ausbauen von Schächten wird gesondert vergütet.
Rohr DN/ID über 250 bis 500.
Rohr 'aus Beton/Stahlbeton, Steinzeug, PVC, etc...'

Fließsohlentiefe 'bis 3,00 m'

Ausbaustoffe nach Wahl des AN verwerten.
Menge: 50,000 m
Leistungsbereichkatalog: 110

**01.05.0007 Leitungsgraben herstellen eing. verd. Boden*Tiefe >1,25-1,75m Rohr DN 300*m.Verb./+10 m3 W. Abr. senkrecht**
StL-Nr. 2410820712219091
Leitungsgraben profilgerecht herstellen. Straßenaufbruch wird gesondert vergütet.
In eingebautem und verdichtetem Boden.
Grabentiefe über 1,25 bis 1,75 m.
Breite der Grabensohle für Rohr DN 300.
Notwendigen Verbau entsprechend statischen und konstruktiven Erfordernissen herstellen, vorhalten und
entfernen. Offene Wasserhaltung bis zu einer Pumpenleistung von 10 m3 Fördermenge und 5,00 m Förderhöhe
je Stunde und Haltung ausführen.
Aushub 'profilgerecht lösen und fördern. In dieser OZ ist das lageweise aufnehmen bzw. alle Mehraufwendungen
einzukalkulieren. Fehlenden Verfüllboden einbauen und verdichten wird gesondert vergütet.'

Zum Verfüllen nicht verwendeten Aushub 'fördern. Das
Separieren, Zwischenlagern, Transportieren und Ablagern
von Böden der unterschiedlichen LAGA-Belasstungsstufen
auf einer Deponie etc., wird gesondert vergütet
(Zulage).'

Abrechnung mit senkrechten Wänden. Grabenbreite
nach DIN 18 300 ohne Berücksichtigung eines Verbaus.
Menge: 70,000 m3
Leistungsbereichkatalog: 108

**01.05.0008 Kunststoffrohrleitung herstellen Rohr DN 400 Verb. Wahl AN*Bettung Typ 1 Ringst. SN 8**
StL-Nr. 2411033459119929
Entwässerungsleitung aus Kunststoffrohren nach statischen und konstruktiven Erfordernissen herstellen. An-
schluss an Schacht sowie Formstücke werden gesondert
vergütet.
Rohr DN/ID 400.
Rohr '= Verbundrohr aus PP/PE (innen glatt; mit einer Muffe pro Rohr) nach DIN 16961;
Rohr-Typ R2 UP gemäß DIN 4262-1'

Rohrverbindung nach Wahl des AN.
Bettung nach DIN EN 1610, Typ 1 herstellen. Boden für
Leitungszone liefern und einbauen.
Fließsohlentiefe 'bis 2,00 m'

Überdeckungshöhe 'bis 2,00 m'

Ringsteifigkeit SN 8 nach DIN EN ISO 9969.
Straßenverkehrslast 'SLW 60'
Menge: 50,000 m
Leistungsbereichkatalog: 110

**01.05.0009 Kunststoffrohr trennen**
Kunststoffrohrleitung quer trennen durch Schneiden.
Rohr DN 300
Menge: 6,000 St

**01.05.0010 Wildpflaster aus Naturstein hers.**
Wildpflaster aus Naturstein herstellen, Steine bruchrauh, verwitterungsbeständig, Aufsichtsfläche mind. 0,06 m2, mind. 15 cm dick. Erf. Erdarbeiten ausführen.

Ausführung an Ein- und Ausläufen der Rohrleitungen, das Rohr umhüllend. Breite ca. 0,80 m. Länge ca. 0,80 m vor und nach Rohrein- bzw. -auslauf, um Rohr herum ca. 0,80 m breit und ca. 0,80 m lang
Material Basalt.

Fugen max. 3 cm breit, mit Zementmörtel verfüllen und glätten.

Bettung aus Beton C 20/25, Dicke im verdichteten Zustand 15 cm und Rückenstütze rundum aus Beton
C 20/25, Breite 15 cm bis 5 cm unter OK Steine herstellen.

Sauberkeitsschicht herstellen, Dicke ca. 10 - 15 cm.
Material liefern.
Aushub fördern und der Verwertung nach Wahl des AN zuführen.
Menge: 16,000 m2

#### Unterabschnitt 01.06 Schichten ohne Bindemittel

*Hinweis: Ausbauflächen nachprofilieren*
Nur in Fahrbahnflächen oder Flächen im Bereich des Vollausbaus am Bauanfang und Bauende - nur die obere befestigte Lage wird erneuert. Die vorh. Frostschutzschicht bleibt erhalten und wird durch Nachprofilierung an die neue Höhe angepasst.

**01.06.0001 Unterlage profilieren Unterlage**
Unterlage profilieren
Unterlage aus Schicht ohne Bindemittel auf Sollhöhe,
entsprechend dem Straßenaufbau profilieren und
verdichten.
Liefern von Material bzw. Entfernen von überschüssigem
Material wird gesondert vergütet. Erschwernisse durch
Einbauten, Schächte und Straßenabläufe sind mit
einzukalkulieren und werden nicht gesondert vergütet.
Unterlage = Frostschutzschicht.
Unebenheit innerhalb einer 4 m langen Messstrecke
höchstens 2 cm in Längs- und Querrichtung.
Menge: 500,000 m2

**01.06.0002 Frostschutzschicht herstellen*0/32*Profilausgleich N Wiegescheinen**
StL-Nr. 2211221590059021
Frostschutzschicht herstellen. Erschwernisse durch
Einbauten, Schächte und Straßenabläufe werden gesondert vergütet.
In Verkehrsflächen 'der Belastungsklasse
Bk 1,8 bis 0,3 der Hauptfahrbahn K51, sowie in anbindende Verkehrswegen. Einbau auch von Hand in unterschiedlichen Stärken; Bauanfang und Bauende'

Baustoffgemisch 0/32.
Umweltrelevante Merkmale des Baustoffgemisches 'siehe Baubeschreibung.'

Zum Profilausgleich.
Abgerechnet wird nach Wiegescheinen.
Menge: 50,000 t
Leistungsbereichkatalog: 112

#### Unterabschnitt 01.07 Schutz- und Leiteinrichtungen

*Hinweis: Leitpfosten*

**01.07.0001 Leitpfosten abbauen Absch.L-Pf.Einsch*erf. Erdarbeiten**
StL-Nr. 211290576199
Leitpfosten abbauen.
Abbauteil = Abscherleitpfosten einschließlich Stahleinschlaghalterung.
Erforderliche Erdarbeiten ausführen. Vorhandene Pfostenlöcher entsprechend der sie umgebenden Fläche
schließen.
Abbauteile 'säubern und sortiert zum Lagerplatz der Straßenmeisterei Rennerod transportieren, abladen und stabeln'
Menge: 40,000 St
Leistungsbereichkatalog: 129

**01.07.0002 Leitpfosten des AG aufstellen Abscherleitpf.*Refl. beids. Eingr.stein a.Bet*Pfosten abladen**
StL-Nr. 21129412310339
Leitpfosten des AG aufstellen.
Abscherleitpfosten, Länge 1,05 m.
Reflektor, beidseitig, anbringen.
Eingrabsockelstein aus Beton.
Leitpfosten stellt AG frei Baustelle. Leitpfosten abladen.
Leitpfosten 'mit Betonfundament liefern und setzen; Tiefe 200 mm'
Menge: 40,000 St
Leistungsbereichkatalog: 129

#### Unterabschnitt 01.08 Sonstiges

**01.08.0001 Verrechnungssatz für Arbeitskraft BFA (V 1)**
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Baufacharbeiter (Berufsgruppe V 1).
Menge: 7,000 h

**01.08.0002 Verrechnungssatz für Baugerät Bagger 0,4-1,0 m3**
Stundenlohnarbeiten durch Baugeräte auf Anordnung des
AG ausfuehren. Der Verrechnungssatz fuer das jeweilige
Geraet umfasst saemtliche Aufwendungen fuer den Einsatz, insbesondere Geraetevorhalte- und Betriebsstoffkosten sowie saemtliche Zuschlaege einschliesslich der
Kosten fuer das Bedienungspersonal. Der Verrechnungssatz gilt fuer das zum Zeitpunkt des Abrufes einsatzbereit auf der Baustelle befindliche Baugeraet. Verguetet
werden die tatsaechlich geleisteten Arbeitsstunden.
Bagger ueber 0,4 bis 1,0 m3.
Menge: 7,000 h
